# Aireador de admisión, autorregulable, de plástico color blanco RAL 9003, modelo EA ISO 45 "SIBER", caudal máximo 12,5 l/s, de 436x36x38 mm, para ventilación híbrida

- Propiedad del archivo: CYPE INGENIEROS, S.A.
- Formato: FIEBDC-3/2002
- Divisa: EUR
- Costes indirectos: 3.00 %
- IVA: 21.00 %

## I Instalaciones

### IV Ventilación

#### IVH Ventilación híbrida para viviendas

**IVH010** Ud Aireador de admisión, autorregulable, de plástico color blanco RAL 9003, modelo EA ISO 45 "SIBER", caudal máximo 12,5 l/s, de 436x36x38 mm, para ventilación híbrida.
Suministro y montaje de aireador de admisión, autorregulable, de plástico color blanco RAL 9003, modelo EA ISO 45 "SIBER", caudal máximo 12,5 l/s, de 436x36x38 mm, aislamiento acústico de 36 dBA, para colocar en posición horizontal encima de la carpintería exterior o caja de persiana de aluminio, PVC o madera, sobre la que se realizarán dos aberturas de 160x12 mm, para ventilación híbrida. Incluso accesorios de montaje. Totalmente montado.
Incluye: Replanteo. Fijación del aireador encima de la carpintería.
Criterio de medición de proyecto: Número de unidades previstas, según documentación gráfica de Proyecto.
Criterio de medición de obra: Se medirá el número de unidades realmente ejecutadas según especificaciones de Proyecto.

| Código | Ud | Descripción | Rendimiento | Precio | Importe |
|---|---|---|---|---|---|
| mt20svi031ra | Ud | Aireador de admisión, autorregulable, de plástico color blanco RAL 9003, modelo EA ISO 45 "SIBER", caudal máximo 12,5 l/s, de 436x36x38 mm, aislamiento acústico de 36 dBA, para colocar en posición horizontal encima de la carpintería exterior o caja de persiana de aluminio, PVC o madera, sobre la que se realizarán dos aberturas de 160x12 mm. (material) | 1.000 | 16.00 | 16.00 |
| mo011 | h | Oficial 1ª montador. (mano de obra) | 0.150 | 17.82 | 2.67 |
| mo080 | h | Ayudante montador. (mano de obra) | 0.150 | 16.13 | 2.42 |
| % | % | Costes directos complementarios | 2 % | 21.09 | 0.42 |
|  |  | Costes directos |  |  | 21.51 |
