# Suministro e instalación en el extremo exterior del conducto de extracción (boca de expulsión)

- Propiedad del archivo: CYPE INGENIEROS, S.A.
- Formato: FIEBDC-3/2002
- Divisa: EUR
- Costes indirectos: 3.00 %
- IVA: 21.00 %

## I Instalaciones

### IV Ventilación

#### IVH Ventilación híbrida para viviendas

**IVH030** Ud Suministro e instalación en el extremo exterior del conducto de extracción (boca de expulsión), en vivienda unifamiliar, de extractor estático mecánico, modelo Sibervent MV2 "SIBER", de 153 mm de diámetro y 415 mm de altura, de 250 m³/h de caudal máximo, 137 W de potencia máxima con motor de alimentación monofásica (230V/50Hz) y 900 r.p.m. de velocidad máxima. Incluso material de fijación.
Suministro e instalación en el extremo exterior del conducto de extracción (boca de expulsión), en vivienda unifamiliar, de extractor estático mecánico, modelo Sibervent MV2 "SIBER", de 153 mm de diámetro y 415 mm de altura, de 250 m³/h de caudal máximo, 137 W de potencia máxima con motor de alimentación monofásica (230V/50Hz) y 900 r.p.m. de velocidad máxima. Incluso material de fijación.
Incluye: Replanteo. Colocación y fijación. Conexionado y comprobación de su correcto funcionamiento.
Criterio de medición de proyecto: Número de unidades previstas, según documentación gráfica de Proyecto.
Criterio de medición de obra: Se medirá el número de unidades realmente ejecutadas según especificaciones de Proyecto.

| Código | Ud | Descripción | Rendimiento | Precio | Importe |
|---|---|---|---|---|---|
| mt20svi020z | Ud | Extractor estático mecánico, modelo Sibervent MV2 "SIBER", de 153 mm de diámetro y 415 mm de altura, de 250 m³/h de caudal máximo, 137 W de potencia máxima con motor de alimentación monofásica (230V/50Hz) y 900 r.p.m. de velocidad máxima. (material) | 1.000 | 681.52 | 681.52 |
| mt20sva300 | Ud | Material de fijación para conductos de ventilación. (material) | 1.000 | 2.73 | 2.73 |
| mo011 | h | Oficial 1ª montador. (mano de obra) | 0.200 | 18.13 | 3.63 |
| mo080 | h | Ayudante montador. (mano de obra) | 0.200 | 16.43 | 3.29 |
| % | % | Costes directos complementarios | 2 % | 691.17 | 13.82 |
|  |  | Costes directos |  |  | 704.99 |
