# Suministro e instalación en el extremo exterior del conducto de extracción (boca de expulsión) de caja de extracción compuesta por ventilador centrífugo

- Propiedad del archivo: CYPE INGENIEROS, S.A.
- Formato: FIEBDC-3/2002
- Divisa: EUR
- Costes indirectos: 3.00 %
- IVA: 21.00 %

## I Instalaciones

### IV Ventilación

#### IVM Ventilación mecánica para viviendas

**IVM032** Ud Suministro e instalación en el extremo exterior del conducto de extracción (boca de expulsión) de caja de extracción compuesta por ventilador centrífugo, motor con grado de protección IP44 aislamiento clase F para alimentación monofásica a 230 V y 50 Hz de frecuencia, carcasa exterior de acero galvanizado en caliente, modelo AV M402 "SIBER", de potencia nominal 85 W, caudal máximo 350 m³/h, nivel de presión sonora 44 dBA, con boca de entrada lateral para conexión a conducto de extracción de 160 mm de diámetro y boca de salida superior de 160 mm de diámetro, para transportar aire a 400°C durante media hora, según UNE-EN 12101-3. Incluso accesorios y elementos de fijación.
Suministro e instalación en el extremo exterior del conducto de extracción (boca de expulsión) de caja de extracción compuesta por ventilador centrífugo, motor con grado de protección IP44 aislamiento clase F para alimentación monofásica a 230 V y 50 Hz de frecuencia, carcasa exterior de acero galvanizado en caliente, modelo AV M402 "SIBER", de potencia nominal 85 W, caudal máximo 350 m³/h, nivel de presión sonora 44 dBA, con boca de entrada lateral para conexión a conducto de extracción de 160 mm de diámetro y boca de salida superior de 160 mm de diámetro, para transportar aire a 400°C durante media hora, según UNE-EN 12101-3. Incluso accesorios y elementos de fijación.
Incluye: Replanteo. Colocación y fijación. Conexionado y comprobación de su correcto funcionamiento.
Criterio de medición de proyecto: Número de unidades previstas, según documentación gráfica de Proyecto.
Criterio de medición de obra: Se medirá el número de unidades realmente ejecutadas según especificaciones de Proyecto.

| Código | Ud | Descripción | Rendimiento | Precio | Importe |
|---|---|---|---|---|---|
| mt20svi350f | Ud | Caja de extracción compuesta por ventilador centrífugo, motor con grado de protección IP44 aislamiento clase F para alimentación monofásica a 230 V y 50 Hz de frecuencia, carcasa exterior de acero galvanizado en caliente, modelo AV M402 "SIBER", de potencia nominal 85 W, caudal máximo 350 m³/h, nivel de presión sonora 44 dBA, con boca de entrada lateral para conexión a conducto de extracción de 160 mm de diámetro y boca de salida superior de 160 mm de diámetro, para transportar aire a 400°C durante media hora, según UNE-EN 12101-3. (material) | 1.000 | 474.00 | 474.00 |
| mt20svs910a | Ud | Accesorios y elementos de fijación de caja de extracción. (material) | 1.000 | 32.73 | 32.73 |
| mo011 | h | Oficial 1ª montador. (mano de obra) | 0.100 | 18.13 | 1.81 |
| mo080 | h | Ayudante montador. (mano de obra) | 0.100 | 16.43 | 1.64 |
| % | % | Costes directos complementarios | 2 % | 510.18 | 10.20 |
|  |  | Costes directos |  |  | 520.38 |
