# Boca de ventilación graduable de poliestireno en ejecución redonda, adecuada para extracción e impulsión, modelo BOREA 080 "SIBER", de 80 mm de diámetro

- Propiedad del archivo: CYPE INGENIEROS, S.A.
- Formato: FIEBDC-3/2002
- Divisa: EUR
- Costes indirectos: 3.00 %
- IVA: 21.00 %

**ICR060** Ud Boca de ventilación graduable de poliestireno en ejecución redonda, adecuada para extracción e impulsión, modelo BOREA 080 "SIBER", de 80 mm de diámetro.
Boca de ventilación graduable de poliestireno en ejecución redonda, adecuada para extracción e impulsión, modelo BOREA 080 "SIBER", de 80 mm de diámetro, formada por un cuerpo con junta elástica de EPDM, un obturador central graduable y una rejilla central obturable. Incluso accesorios de montaje y elementos de fijación. Totalmente montada.
Incluye: Replanteo. Colocación del marco de montaje. Fijación en el marco de montaje.
Criterio de medición de proyecto: Número de unidades previstas, según documentación gráfica de Proyecto.
Criterio de medición de obra: Se medirá el número de unidades realmente ejecutadas según especificaciones de Proyecto.

| Código | Ud | Descripción | Rendimiento | Precio | Importe |
|---|---|---|---|---|---|
| mt20svi190u | Ud | Boca de ventilación graduable de poliestireno en ejecución redonda, adecuada para extracción e impulsión, modelo BOREA 080 "SIBER", de 80 mm de diámetro, formada por un cuerpo con junta elástica de EPDM, un obturador central graduable y una rejilla central obturable. (material) | 1.000 | 10.12 | 10.12 |
| mo005 | h | Oficial 1ª instalador de climatización. (mano de obra) | 0.150 | 18.13 | 2.72 |
| mo104 | h | Ayudante instalador de climatización. (mano de obra) | 0.150 | 16.40 | 2.46 |
| % | % | Costes directos complementarios | 2 % | 15.30 | 0.31 |
|  |  | Costes directos |  |  | 15.61 |
