# Suministro y colocación de aireador de admisión, autorregulable, de plástico color blanco RAL 9003, modelo EA M 45 "SIBER", caudal máximo 12,5 l/s, de 400x40x30 mm. Incluso elementos de fijación

- Propiedad del archivo: CYPE INGENIEROS, S.A.
- Formato: FIEBDC-3/2002
- Divisa: EUR
- Costes indirectos: 3.00 %
- IVA: 21.00 %

**IVA010** Ud Suministro y colocación de aireador de admisión, autorregulable, de plástico color blanco RAL 9003, modelo EA M 45 "SIBER", caudal máximo 12,5 l/s, de 400x40x30 mm. Incluso elementos de fijación.
Suministro y colocación de aireador de admisión, autorregulable, de plástico color blanco RAL 9003, modelo EA M 45 "SIBER", caudal máximo 12,5 l/s, de 400x40x30 mm. Incluso elementos de fijación.
Incluye: Replanteo. Colocación y fijación del aireador encima de la carpintería.
Criterio de medición de proyecto: Número de unidades previstas, según documentación gráfica de Proyecto.
Criterio de medición de obra: Se medirá el número de unidades realmente ejecutadas según especificaciones de Proyecto.

| Código | Ud | Descripción | Rendimiento | Precio | Importe |
|---|---|---|---|---|---|
| mt20svi030ra | Ud | Aireador de admisión, autorregulable, de plástico color blanco RAL 9003, modelo EA M 45 "SIBER", caudal máximo 12,5 l/s, de 400x40x30 mm, para colocar en posición horizontal encima de la carpintería exterior o caja de persiana de aluminio, PVC o madera, sobre la que se realizarán dos aberturas de 160x12 mm, con elementos de fijación. (material) | 1.000 | 6.50 | 6.50 |
| mo011 | h | Oficial 1ª montador. (mano de obra) | 0.150 | 18.13 | 2.72 |
| mo080 | h | Ayudante montador. (mano de obra) | 0.150 | 16.43 | 2.46 |
| % | % | Costes directos complementarios | 2 % | 11.68 | 0.23 |
|  |  | Costes directos |  |  | 11.91 |
