# Suministro y colocación en el interior del conducto de regulador de caudal de aire constante

- Propiedad del archivo: CYPE INGENIEROS, S.A.
- Formato: FIEBDC-3/2002
- Divisa: EUR
- Costes indirectos: 3.00 %
- IVA: 21.00 %

**IVM022** Ud Suministro y colocación en el interior del conducto de regulador de caudal de aire constante, modelo MRR 100015 "SIBER", para 15 m³/h de caudal y rango de presión estática de 50 a 200 Pa, formado por cuerpo de material termoplástico de 96 mm de diámetro, junta de estanqueidad y regulador.
Suministro y colocación en el interior del conducto de regulador de caudal de aire constante, modelo MRR 100015 "SIBER", para 15 m³/h de caudal y rango de presión estática de 50 a 200 Pa, formado por cuerpo de material termoplástico de 96 mm de diámetro, junta de estanqueidad y regulador.
Incluye: Replanteo. Colocación del regulador en el interior del conducto.
Criterio de medición de proyecto: Número de unidades previstas, según documentación gráfica de Proyecto.
Criterio de medición de obra: Se medirá el número de unidades realmente ejecutadas según especificaciones de Proyecto.

| Código | Ud | Descripción | Rendimiento | Precio | Importe |
|---|---|---|---|---|---|
| mt20svi251zab1 | Ud | Regulador de caudal de aire constante, modelo MRR 100015 "SIBER", para 15 m³/h de caudal y rango de presión estática de 50 a 200 Pa, formado por cuerpo de material termoplástico de 96 mm de diámetro, junta de estanqueidad y regulador. (material) | 1.000 | 18.50 | 18.50 |
| mo011 | h | Oficial 1ª montador. (mano de obra) | 0.150 | 18.13 | 2.72 |
| mo080 | h | Ayudante montador. (mano de obra) | 0.150 | 16.43 | 2.46 |
| % | % | Costes directos complementarios | 2 % | 23.68 | 0.47 |
|  |  | Costes directos |  |  | 24.15 |
