# Boca de ventilación de acero inoxidable "SIBER", para conducto de 125 mm de diámetro, con embellecedor con visera contra la lluvia y malla de protección contra la entrada de hojas y pájaros

- Propiedad del archivo: CYPE INGENIEROS, S.A.
- Formato: FIEBDC-3/2002
- Divisa: EUR
- Costes indirectos: 3.00 %
- IVA: 21.00 %

**IVM028** Ud Boca de ventilación de acero inoxidable "SIBER", para conducto de 125 mm de diámetro, con embellecedor con visera contra la lluvia y malla de protección contra la entrada de hojas y pájaros.
Boca de ventilación de acero inoxidable "SIBER", para conducto de 125 mm de diámetro, con embellecedor con visera contra la lluvia y malla de protección contra la entrada de hojas y pájaros.
Incluye: Replanteo. Colocación.
Criterio de medición de proyecto: Número de unidades previstas, según documentación gráfica de Proyecto.
Criterio de medición de obra: Se medirá el número de unidades realmente ejecutadas según especificaciones de Proyecto.

| Código | Ud | Descripción | Rendimiento | Precio | Importe |
|---|---|---|---|---|---|
| mt20svi510d | Ud | Boca de ventilación de acero inoxidable "SIBER", para conducto de 125 mm de diámetro, con embellecedor con visera contra la lluvia y malla de protección contra la entrada de hojas y pájaros. (material) | 1.000 | 33.21 | 33.21 |
| mo005 | h | Oficial 1ª instalador de climatización. (mano de obra) | 0.150 | 18.13 | 2.72 |
| mo104 | h | Ayudante instalador de climatización. (mano de obra) | 0.150 | 16.40 | 2.46 |
| % | % | Costes directos complementarios | 2 % | 38.39 | 0.77 |
|  |  | Costes directos |  |  | 39.16 |
