# Suministro e instalación en el extremo exterior del conducto de admisión (boca de admisión) de caja de extracción/admisión compuesta por ventilador centrífugo

- Propiedad del archivo: CYPE INGENIEROS, S.A.
- Formato: FIEBDC-3/2002
- Divisa: EUR
- Costes indirectos: 3.00 %
- IVA: 21.00 %

**IVM034** Ud Suministro e instalación en el extremo exterior del conducto de admisión (boca de admisión) de caja de extracción/admisión compuesta por ventilador centrífugo, motor de cinco velocidades para alimentación monofásica a 230 V y 50 Hz de frecuencia, con protección térmica, aislamiento clase F, grado de protección IP44, interruptor on/off y carcasa exterior de acero galvanizado en caliente, serie Sibercrit, modelo CA M24 N "SIBER", de potencia nominal 720 W, caudal máximo 2350 m³/h, nivel de presión sonora 40 dBA, con boca de entrada lateral para conexión a conducto de extracción de 400 mm de diámetro y boca de salida lateral en línea de 400 mm de diámetro. Incluso accesorios y elementos de fijación.
Suministro e instalación en el extremo exterior del conducto de admisión (boca de admisión) de caja de extracción/admisión compuesta por ventilador centrífugo, motor de cinco velocidades para alimentación monofásica a 230 V y 50 Hz de frecuencia, con protección térmica, aislamiento clase F, grado de protección IP44, interruptor on/off y carcasa exterior de acero galvanizado en caliente, serie Sibercrit, modelo CA M24 N "SIBER", de potencia nominal 720 W, caudal máximo 2350 m³/h, nivel de presión sonora 40 dBA, con boca de entrada lateral para conexión a conducto de extracción de 400 mm de diámetro y boca de salida lateral en línea de 400 mm de diámetro. Incluso accesorios y elementos de fijación.
Incluye: Replanteo. Colocación y fijación. Conexionado y comprobación de su correcto funcionamiento.
Criterio de medición de proyecto: Número de unidades previstas, según documentación gráfica de Proyecto.
Criterio de medición de obra: Se medirá el número de unidades realmente ejecutadas según especificaciones de Proyecto.

| Código | Ud | Descripción | Rendimiento | Precio | Importe |
|---|---|---|---|---|---|
| mt20svi490f | Ud | Caja de extracción/admisión compuesta por ventilador centrífugo, motor de cinco velocidades para alimentación monofásica a 230 V y 50 Hz de frecuencia, con protección térmica, aislamiento clase F, grado de protección IP44, interruptor on/off y carcasa exterior de acero galvanizado en caliente, serie Sibercrit, modelo CA M24 N "SIBER", de potencia nominal 720 W, caudal máximo 2350 m³/h, nivel de presión sonora 40 dBA, con boca de entrada lateral para conexión a conducto de extracción de 400 mm de diámetro y boca de salida lateral en línea de 400 mm de diámetro, con accesorios y elementos de fijación. (material) | 1.000 | 1125.00 | 1125.00 |
| mo011 | h | Oficial 1ª montador. (mano de obra) | 0.170 | 18.13 | 3.08 |
| mo080 | h | Ayudante montador. (mano de obra) | 0.170 | 16.43 | 2.79 |
| % | % | Costes directos complementarios | 2 % | 1130.87 | 22.62 |
|  |  | Costes directos |  |  | 1153.49 |
