# Conducto de ventilación

- Propiedad del archivo: CYPE INGENIEROS, S.A.
- Formato: FIEBDC-3/2002
- Divisa: EUR
- Costes indirectos: 3.00 %
- IVA: 21.00 %

**IVV030** m Conducto de ventilación, formado por tubo liso de PVC, modelo 0605 "SIBER", de 100 mm de diámetro, color blanco, temperatura de trabajo de hasta 80°C, pegado mediante adhesivo, colocado en posición horizontal. Incluso material auxiliar para montaje y sujeción a la obra, accesorios y piezas especiales.
Conducto de ventilación, formado por tubo liso de PVC, modelo 0605 "SIBER", de 100 mm de diámetro, color blanco, temperatura de trabajo de hasta 80°C, pegado mediante adhesivo, colocado en posición horizontal. Incluso material auxiliar para montaje y sujeción a la obra, accesorios y piezas especiales.
Incluye: Replanteo del recorrido del conducto y de la situación de los elementos de sujeción. Presentación en seco de tubos y piezas especiales. Fijación del material auxiliar para montaje y sujeción a la obra. Montaje, conexionado y comprobación de su correcto funcionamiento.
Criterio de medición de proyecto: Longitud proyectada, según documentación gráfica de Proyecto, medida entre los ejes de los elementos o de los puntos a conectar, sin descontar las piezas especiales.
Criterio de medición de obra: Se medirá la longitud realmente ejecutada según especificaciones de Proyecto.
Criterio de valoración económica: El precio no incluye las compuertas de regulación, las compuertas cortafuego, las rejillas ni los difusores.

| Código | Ud | Descripción | Rendimiento | Precio | Importe |
|---|---|---|---|---|---|
| mt20cpi410e | Ud | Material auxiliar para montaje y sujeción a la obra de los conductos de PVC, "SIBER", de 100 mm de diámetro. (material) | 1.000 | 0.23 | 0.23 |
| mt20cpi010ee | m | Tubo liso de PVC, modelo 0605 "SIBER", de 100 mm de diámetro, color blanco, temperatura de trabajo de hasta 80°C, con el precio incrementado el 20% en concepto de accesorios y piezas especiales. (material) | 1.000 | 5.59 | 5.59 |
| mt11var009 | l | Líquido limpiador para pegado mediante adhesivo de tubos y accesorios de PVC. (material) | 0.037 | 12.22 | 0.45 |
| mt11var010 | l | Adhesivo para tubos y accesorios de PVC. (material) | 0.018 | 18.62 | 0.34 |
| mo011 | h | Oficial 1ª montador. (mano de obra) | 0.098 | 18.13 | 1.78 |
| mo080 | h | Ayudante montador. (mano de obra) | 0.049 | 16.43 | 0.81 |
| % | % | Costes directos complementarios | 2 % | 9.20 | 0.18 |
|  |  | Costes directos |  |  | 9.38 |
