# Conducto circular de chapa de acero galvanizado de pared simple helicoidal, sistema Safe, modelo T 80/3 AGR "SIBER", para unión con tornillos o remaches, de 80 mm de diámetro y 0,5 mm de espesor

- Propiedad del archivo: CYPE INGENIEROS, S.A.
- Formato: FIEBDC-3/2002
- Divisa: EUR
- Costes indirectos: 3.00 %
- IVA: 21.00 %

## I Instalaciones

### IC Calefacción, climatización y A.C.S.

#### ICR Sistemas de conducción de aire

**ICR015** m Conducto circular de chapa de acero galvanizado de pared simple helicoidal, sistema Safe, modelo T 80/3 AGR "SIBER", para unión con tornillos o remaches, de 80 mm de diámetro y 0,5 mm de espesor.
Conducto circular de chapa de acero galvanizado de pared simple helicoidal, sistema Safe, modelo T 80/3 AGR "SIBER", para unión con tornillos o remaches, de 80 mm de diámetro y 0,5 mm de espesor, suministrado en tramos de 3 m, para instalaciones de ventilación y climatización. Incluso accesorios de montaje y elementos de fijación. Totalmente montado, conexionado y probado.
Incluye: Replanteo del recorrido de los conductos. Marcado y posterior anclaje de los soportes de los conductos. Montaje y fijación de conductos. Realización de pruebas de servicio.
Criterio de medición de proyecto: Longitud proyectada, según documentación gráfica de Proyecto, medida entre los ejes de los elementos o de los puntos a conectar, descontando las piezas especiales.
Criterio de medición de obra: Se medirá la longitud realmente ejecutada según especificaciones de Proyecto.

| Código | Ud | Descripción | Rendimiento | Precio | Importe |
|---|---|---|---|---|---|
| mt42cos200daa | m | Conducto circular de chapa de acero galvanizado de pared simple helicoidal, sistema Safe, modelo T 80/3 AGR "SIBER", para unión con tornillos o remaches, de 80 mm de diámetro y 0,5 mm de espesor, estanqueidad al aire clase D, según UNE-EN 12237, suministrado en tramos de 3 m, para instalaciones de ventilación y climatización. (material) | 1.050 | 11.10 | 11.66 |
| mt42con500a | Ud | Brida de 80 mm de diámetro y soporte de techo con varilla para fijación de conductos circulares de aire en instalaciones de ventilación y climatización. (material) | 0.040 | 3.60 | 0.14 |
| mo013 | h | Oficial 1ª montador de conductos de chapa metálica. (mano de obra) | 0.038 | 18.13 | 0.69 |
| mo084 | h | Ayudante montador de conductos de chapa metálica. (mano de obra) | 0.038 | 16.43 | 0.62 |
| % | % | Costes directos complementarios | 2 % | 13.11 | 0.26 |
|  |  | Costes directos |  |  | 13.37 |
