# Suministro e instalación en el interior de la campana de extractor de cocina

- Propiedad del archivo: CYPE INGENIEROS, S.A.
- Formato: FIEBDC-3/2002
- Divisa: EUR
- Costes indirectos: 3.00 %
- IVA: 21.00 %

## I Instalaciones

### IV Ventilación

#### IVK Ventilación adicional especifica en cocina para viviendas

**IVK010** Ud Suministro e instalación en el interior de la campana de extractor de cocina, de dimensiones 218x127x304 mm, velocidad 2250 r.p.m., caudal de descarga libre 250 m³/h, con tramo de conexión de tubo de PVC, "SIBER" a conducto de extracción para salida de humos. Incluso elementos de fijación.
Suministro e instalación en el interior de la campana de extractor de cocina, de dimensiones 218x127x304 mm, velocidad 2250 r.p.m., caudal de descarga libre 250 m³/h, con tramo de conexión de tubo de PVC, "SIBER" a conducto de extracción para salida de humos. Incluso elementos de fijación.
Incluye: Replanteo mediante plantilla. Colocación y fijación. Conexionado y comprobación de su correcto funcionamiento.
Criterio de medición de proyecto: Número de unidades previstas, según documentación gráfica de Proyecto.
Criterio de medición de obra: Se medirá el número de unidades realmente ejecutadas según especificaciones de Proyecto.

| Código | Ud | Descripción | Rendimiento | Precio | Importe |
|---|---|---|---|---|---|
| mt32exs010a | Ud | Extractor de cocina, de dimensiones 218x127x304 mm, velocidad 2250 r.p.m., caudal de descarga libre 250 m³/h, con elementos de fijación. (material) | 1.000 | 68.99 | 68.99 |
| mt20cpi010fe | m | Tubo liso de PVC, modelo 0805 "SIBER", de 120 mm de diámetro, color blanco, temperatura de trabajo de hasta 80°C, con el precio incrementado el 20% en concepto de accesorios y piezas especiales. (material) | 3.000 | 11.40 | 34.20 |
| mo003 | h | Oficial 1ª electricista. (mano de obra) | 0.216 | 18.13 | 3.92 |
| mo102 | h | Ayudante electricista. (mano de obra) | 0.216 | 16.40 | 3.54 |
| % | % | Costes directos complementarios | 2 % | 110.65 | 2.21 |
|  |  | Costes directos |  |  | 112.86 |
