# Suministro e instalación en falso techo de central de ventilación de doble flujo con recuperador de calor

- Propiedad del archivo: CYPE INGENIEROS, S.A.
- Formato: FIEBDC-3/2002
- Divisa: EUR
- Costes indirectos: 3.00 %
- IVA: 21.00 %

## I Instalaciones

### IV Ventilación

#### IVM Ventilación mecánica para viviendas

**IVM026** Ud Suministro e instalación en falso techo de central de ventilación de doble flujo con recuperador de calor, modelo DF Sky 2 "SIBER", caudal máximo de 200 m³/h a 200 Pa, de 1000x660x198 mm, ventiladores controlados electrónicamente para caudal constante, consumo de los ventiladores 77 W y nivel de presión sonora 46 dBA para un caudal de 225 m³/h, recuperación de calor de hasta el 95% con intercambiador a contracorriente y flujos cruzados, de material plástico, bypass automático para free-cooling, filtros tipo G4, sistema de protección antihielo, control con mando a distancia multifunciones con conector RJ-12 y comunicación eBus, con regulación electrónica de 4 velocidades e indicador de ensuciamiento de filtros. Incluso elementos de fijación.
Suministro e instalación en falso techo de central de ventilación de doble flujo con recuperador de calor, modelo DF Sky 2 "SIBER", caudal máximo de 200 m³/h a 200 Pa, de 1000x660x198 mm, ventiladores controlados electrónicamente para caudal constante, consumo de los ventiladores 77 W y nivel de presión sonora 46 dBA para un caudal de 225 m³/h, recuperación de calor de hasta el 95% con intercambiador a contracorriente y flujos cruzados, de material plástico, bypass automático para free-cooling, filtros tipo G4, sistema de protección antihielo, control con mando a distancia multifunciones con conector RJ-12 y comunicación eBus, con regulación electrónica de 4 velocidades e indicador de ensuciamiento de filtros. Incluso elementos de fijación.
Incluye: Replanteo. Colocación y fijación del recuperador de calor. Conexión a la red de desagüe. Conexión a la red eléctrica. Conexionado de los conductos. Comprobación de su correcto funcionamiento.
Criterio de medición de proyecto: Número de unidades previstas, según documentación gráfica de Proyecto.
Criterio de medición de obra: Se medirá el número de unidades realmente ejecutadas según especificaciones de Proyecto.

| Código | Ud | Descripción | Rendimiento | Precio | Importe |
|---|---|---|---|---|---|
| mt20svi700e | Ud | Central de ventilación de doble flujo con recuperador de calor, modelo DF Sky 2 "SIBER", caudal máximo de 200 m³/h a 200 Pa, de 1000x660x198 mm, ventiladores controlados electrónicamente para caudal constante, consumo de los ventiladores 77 W y nivel de presión sonora 46 dBA para un caudal de 225 m³/h, recuperación de calor de hasta el 95% con intercambiador a contracorriente y flujos cruzados, de material plástico, bypass automático para free-cooling, filtros tipo G4, sistema de protección antihielo, control con mando a distancia multifunciones con conector RJ-12 y comunicación eBus, con regulación electrónica de 4 velocidades e indicador de ensuciamiento de filtros, para instalación en falso techo, con elementos de fijación. (material) | 1.000 | 2175.00 | 2175.00 |
| mo011 | h | Oficial 1ª montador. (mano de obra) | 0.216 | 18.13 | 3.92 |
| mo080 | h | Ayudante montador. (mano de obra) | 0.216 | 16.43 | 3.55 |
| % | % | Costes directos complementarios | 2 % | 2182.47 | 43.65 |
|  |  | Costes directos |  |  | 2226.12 |
