# Compuerta antirretorno

- Propiedad del archivo: CYPE INGENIEROS, S.A.
- Formato: FIEBDC-3/2002
- Divisa: EUR
- Costes indirectos: 3.00 %
- IVA: 21.00 %

## I Instalaciones

### IV Ventilación

#### IVM Ventilación mecánica para viviendas

**IVM027** Ud Compuerta antirretorno, metálica, modelo VAR 80 "SIBER", de 80 mm de diámetro, con una junta elástica, para impedir la entrada de olores y corrientes de aire e impedir fugas de calefacción cuando el extractor no funciona.
Compuerta antirretorno, metálica, modelo VAR 80 "SIBER", de 80 mm de diámetro, con una junta elástica, para impedir la entrada de olores y corrientes de aire e impedir fugas de calefacción cuando el extractor no funciona.
Incluye: Replanteo. Colocación. Conexionado de los conductos. Comprobación de su correcto funcionamiento.
Criterio de medición de proyecto: Número de unidades previstas, según documentación gráfica de Proyecto.
Criterio de medición de obra: Se medirá el número de unidades realmente ejecutadas según especificaciones de Proyecto.

| Código | Ud | Descripción | Rendimiento | Precio | Importe |
|---|---|---|---|---|---|
| mt32exi030aa | Ud | Compuerta antirretorno, metálica, modelo VAR 80 "SIBER", de 80 mm de diámetro, con una junta elástica. (material) | 1.000 | 15.51 | 15.51 |
| mo011 | h | Oficial 1ª montador. (mano de obra) | 0.269 | 18.13 | 4.88 |
| mo080 | h | Ayudante montador. (mano de obra) | 0.269 | 16.43 | 4.42 |
| % | % | Costes directos complementarios | 2 % | 24.81 | 0.50 |
|  |  | Costes directos |  |  | 25.31 |
