# Grupo de ventilación higrorregulable de altura reducida compuesto por ventilador centrífugo

- Propiedad del archivo: CYPE INGENIEROS, S.A.
- Formato: FIEBDC-3/2002
- Divisa: EUR
- Costes indirectos: 3.00 %
- IVA: 21.00 %

## I Instalaciones

### IV Ventilación

#### IVM Ventilación mecánica para viviendas

**IVM031** Ud Grupo de ventilación higrorregulable de altura reducida compuesto por ventilador centrífugo, con motor para alimentación monofásica a 230 V y 50 Hz de frecuencia, con protección térmica y carcasa exterior de acero galvanizado de 437x345x174 mm, con DIT del Instituto Eduardo Torroja nº 597/13, modelo VMC AMC HIR3V "SIBER", de potencia nominal 45 W, caudal máximo 345 m³/h, con 4 bocas de entrada laterales, 3 para conexión a conductos de extracción de 80 mm de diámetro y 1 para conexión a conducto de extracción de 125 mm de diámetro y boca de salida lateral de 125 mm de diámetro, con variador de velocidad remoto empotrable, modelo RLS 3V-E "SIBER". Incluso elementos de fijación, tubo protector del cableado y cables.
Grupo de ventilación higrorregulable de altura reducida compuesto por ventilador centrífugo, con motor para alimentación monofásica a 230 V y 50 Hz de frecuencia, con protección térmica y carcasa exterior de acero galvanizado de 437x345x174 mm, con DIT del Instituto Eduardo Torroja nº 597/13, modelo VMC AMC HIR3V "SIBER", de potencia nominal 45 W, caudal máximo 345 m³/h, con 4 bocas de entrada laterales, 3 para conexión a conductos de extracción de 80 mm de diámetro y 1 para conexión a conducto de extracción de 125 mm de diámetro y boca de salida lateral de 125 mm de diámetro, con variador de velocidad remoto empotrable, modelo RLS 3V-E "SIBER". Incluso elementos de fijación, tubo protector del cableado y cables.
Incluye: Replanteo de la canalización eléctrica y elementos que componen la instalación. Colocación y fijación del grupo. Conexionado. Colocación y fijación de tubos. Tendido de cables. Montaje y conexionado del variador de velocidad remoto.
Criterio de medición de proyecto: Número de unidades previstas, según documentación gráfica de Proyecto.
Criterio de medición de obra: Se medirá el número de unidades realmente ejecutadas según especificaciones de Proyecto.

| Código | Ud | Descripción | Rendimiento | Precio | Importe |
|---|---|---|---|---|---|
| mt20svi330c | Ud | Grupo de ventilación higrorregulable de altura reducida compuesto por ventilador centrífugo, con motor para alimentación monofásica a 230 V y 50 Hz de frecuencia, con protección térmica y carcasa exterior de acero galvanizado de 437x345x174 mm, con DIT del Instituto Eduardo Torroja nº 597/13, modelo VMC AMC HIR3V "SIBER", de potencia nominal 45 W, caudal máximo 345 m³/h, con 4 bocas de entrada laterales, 3 para conexión a conductos de extracción de 80 mm de diámetro y 1 para conexión a conducto de extracción de 125 mm de diámetro y boca de salida lateral de 125 mm de diámetro, con elementos de fijación. (material) | 1.000 | 230.00 | 230.00 |
| mt20svi325h | Ud | Variador de velocidad remoto empotrable, modelo RLS 3V-E "SIBER". (material) | 1.000 | 61.22 | 61.22 |
| mt35aia010a | m | Tubo curvable de PVC, corrugado, de color negro, de 16 mm de diámetro nominal, para canalización empotrada en obra de fábrica (paredes y techos). Resistencia a la compresión 320 N, resistencia al impacto 1 julio, temperatura de trabajo -5°C hasta 60°C, con grado de protección IP545 según UNE 20324, no propagador de la llama. Según UNE-EN 61386-1 y UNE-EN 61386-22. (material) | 3.000 | 0.26 | 0.78 |
| mt35cun020a | m | Cable unipolar ES07Z1-K (AS), siendo su tensión asignada de 450/750 V, reacción al fuego clase Cca-s1b,d1,a1 según UNE-EN 50575, con conductor multifilar de cobre clase 5 (-K) de 1,5 mm² de sección, con aislamiento de compuesto termoplástico a base de poliolefina libre de halógenos con baja emisión de humos y gases corrosivos (Z1). Según UNE 211025. (material) | 6.000 | 0.41 | 2.46 |
| mo011 | h | Oficial 1ª montador. (mano de obra) | 0.377 | 18.13 | 6.84 |
| mo080 | h | Ayudante montador. (mano de obra) | 0.377 | 16.43 | 6.19 |
| % | % | Costes directos complementarios | 2 % | 307.49 | 6.15 |
|  |  | Costes directos |  |  | 313.64 |
