# Conducto de ventilación

- Propiedad del archivo: CYPE INGENIEROS, S.A.
- Formato: FIEBDC-3/2002
- Divisa: EUR
- Costes indirectos: 3.00 %
- IVA: 21.00 %

## I Instalaciones

### IV Ventilación

#### IVV Conductos de admisión y extracción para ventilación

**IVV050** m Conducto de ventilación, formado por tubo de polietileno expandido de 16 mm de espesor, Air Isolante "SIBER", color gris, de 30 kg/m³ de densidad, temperatura de trabajo entre -30°C y 60°C, suministrado en tramos de 2 m. Incluso material auxiliar para montaje y sujeción a la obra, accesorios y piezas especiales.
Conducto de ventilación, formado por tubo de polietileno expandido de 16 mm de espesor, Air Isolante "SIBER", color gris, de 30 kg/m³ de densidad, temperatura de trabajo entre -30°C y 60°C, suministrado en tramos de 2 m. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt20cei410d | Ud | Material auxiliar para montaje y sujeción a la obra de los conductos de polietileno expandido de 16 mm de espesor, Air Isolante "SIBER", de 125 mm de diámetro interior. (material) | 1.000 | 1.08 | 1.08 |
| mt20cei010hc | m | Tubo de polietileno expandido de 16 mm de espesor, Air Isolante "SIBER", color gris, de 30 kg/m³ de densidad, temperatura de trabajo entre -30°C y 60°C, suministrado en tramos de 2 m, con el precio incrementado el 10% en concepto de accesorios y piezas especiales. (material) | 1.000 | 23.73 | 23.73 |
| op00ato010 |  | Atornillador. | 1.000 | 0.00 | 0.00 |
| op00mar010 |  | Martillo. | 1.000 | 0.00 | 0.00 |
| op00tal010 |  | Taladro. | 1.000 | 0.00 | 0.00 |
| mo011 | h | Oficial 1ª montador. (mano de obra) | 0.211 | 18.13 | 3.83 |
| mo080 | h | Ayudante montador. (mano de obra) | 0.106 | 16.43 | 1.74 |
| % | % | Costes directos complementarios | 2 % | 30.38 | 0.61 |
|  |  | Costes directos |  |  | 30.99 |
