# Suministro e instalación en vivienda unifamiliar de dispositivo de control centralizado formado por armario de programación

- Propiedad del archivo: CYPE INGENIEROS, S.A.
- Formato: FIEBDC-3/2002
- Divisa: EUR
- Costes indirectos: 3.00 %
- IVA: 21.00 %

**IVH040** Ud Suministro e instalación en vivienda unifamiliar de dispositivo de control centralizado formado por armario de programación, modelo ARM0 "SIBER" compuesto por caja de superficie estanca, de 300x200x150 mm, interruptor automático, transformador y programador electrónico, para control de hasta 3 extractores estáticos mecánicos en vivienda unifamiliar, con sistema automático de funcionamiento simultáneo y anemómetro. Incluso tubo protector del cableado y cables.
Suministro e instalación en vivienda unifamiliar de dispositivo de control centralizado formado por armario de programación, modelo ARM0 "SIBER" compuesto por caja de superficie estanca, de 300x200x150 mm, interruptor automático, transformador y programador electrónico, para control de hasta 3 extractores estáticos mecánicos en vivienda unifamiliar, con sistema automático de funcionamiento simultáneo y anemómetro. Incluso tubo protector del cableado y cables.
Incluye: Replanteo del recorrido de la canalización eléctrica. Colocación del dispositivo de control centralizado. Colocación y fijación de tubos. Tendido de cables. Conexionado.
Criterio de medición de proyecto: Número de unidades previstas, según documentación gráfica de Proyecto.
Criterio de medición de obra: Se medirá el número de unidades realmente ejecutadas según especificaciones de Proyecto.

| Código | Ud | Descripción | Rendimiento | Precio | Importe |
|---|---|---|---|---|---|
| mt20svi025c | Ud | Armario de programación, modelo ARM0 "SIBER" compuesto por caja de superficie estanca, de 300x200x150 mm, interruptor automático, transformador y programador electrónico, para control de hasta 3 extractores estáticos mecánicos en vivienda unifamiliar. (material) | 1.000 | 747.00 | 747.00 |
| mt20svi027b | Ud | Sistema automático de funcionamiento simultáneo, modelo SAF "SIBER". (material) | 1.000 | 211.30 | 211.30 |
| mt20svi028b | Ud | Anemómetro, modelo AN "SIBER". (material) | 1.000 | 752.92 | 752.92 |
| mt35aia090aa | m | Tubo rígido de PVC, roscable, curvable en caliente, de color negro, de 16 mm de diámetro nominal, para canalización fija en superficie. Resistencia a la compresión 1250 N, resistencia al impacto 2 julios, temperatura de trabajo -5°C hasta 60°C, con grado de protección IP547 según UNE 20324, propiedades eléctricas: aislante, no propagador de la llama. Según UNE-EN 61386-1, UNE-EN 61386-22 y UNE-EN 60423. Incluso abrazaderas, elementos de sujeción y accesorios (curvas, manguitos, tes, codos y curvas flexibles). (material) | 6.000 | 0.85 | 5.10 |
| mt35cun020a | m | Cable unipolar ES07Z1-K (AS), siendo su tensión asignada de 450/750 V, reacción al fuego clase Cca-s1b,d1,a1 según UNE-EN 50575, con conductor multifilar de cobre clase 5 (-K) de 1,5 mm² de sección, con aislamiento de compuesto termoplástico a base de poliolefina libre de halógenos con baja emisión de humos y gases corrosivos (Z1). Según UNE 211025. (material) | 18.000 | 0.41 | 7.38 |
| mo003 | h | Oficial 1ª electricista. (mano de obra) | 0.593 | 18.13 | 10.75 |
| mo102 | h | Ayudante electricista. (mano de obra) | 0.593 | 16.40 | 9.73 |
| % | % | Costes directos complementarios | 2 % | 1744.18 | 34.88 |
|  |  | Costes directos |  |  | 1779.06 |
