# Rejilla circular de plástico

- Propiedad del archivo: CYPE INGENIEROS, S.A.
- Formato: FIEBDC-3/2002
- Divisa: EUR
- Costes indirectos: 3.00 %
- IVA: 21.00 %

**IVM024** Ud Rejilla circular de plástico, con lamas horizontales fijas, salida de aire con inclinación de 15°, modelo 0463 "SIBER", color blanco RAL 9010, con mosquitera, para conducto de admisión o extracción, de 100 mm de diámetro. Incluso elementos de fijación.
Rejilla circular de plástico, con lamas horizontales fijas, salida de aire con inclinación de 15°, modelo 0463 "SIBER", color blanco RAL 9010, con mosquitera, para conducto de admisión o extracción, de 100 mm de diámetro. Incluso elementos de fijación.
Incluye: Replanteo. Colocación y fijación.
Criterio de medición de proyecto: Número de unidades previstas, según documentación gráfica de Proyecto.
Criterio de medición de obra: Se medirá el número de unidades realmente ejecutadas según especificaciones de Proyecto.

| Código | Ud | Descripción | Rendimiento | Precio | Importe |
|---|---|---|---|---|---|
| mt20svi170t | Ud | Rejilla circular de plástico, con lamas horizontales fijas, salida de aire con inclinación de 15°, modelo 0463 "SIBER", color blanco RAL 9010, con mosquitera, para conducto de admisión o extracción, de 100 mm de diámetro, con elementos de fijación. (material) | 1.000 | 2.94 | 2.94 |
| mo011 | h | Oficial 1ª montador. (mano de obra) | 0.269 | 18.13 | 4.88 |
| mo080 | h | Ayudante montador. (mano de obra) | 0.269 | 16.43 | 4.42 |
| % | % | Costes directos complementarios | 2 % | 12.24 | 0.24 |
|  |  | Costes directos |  |  | 12.48 |
