# Suministro e instalación en falso techo de recuperador de calor estático

- Propiedad del archivo: CYPE INGENIEROS, S.A.
- Formato: FIEBDC-3/2002
- Divisa: EUR
- Costes indirectos: 3.00 %
- IVA: 21.00 %

**IVM025** Ud Suministro e instalación en falso techo de recuperador de calor estático, de baja silueta, montaje horizontal, modelo DF Aera L-PS "SIBER", caudal máximo 300 m³/h, recuperación de calor de hasta el 90%, de 760x620x240 mm, con caja de polipropileno expandido, bloque intercambiador de calor de poliestireno, 4 embocaduras de 125 mm de diámetro, dos filtros G4 de cassette con eficacia del 85%, situados en los flujos de aire nuevo y de aire extraído, y terminal para evacuación de condensados. Incluso elementos de fijación.
Suministro e instalación en falso techo de recuperador de calor estático, de baja silueta, montaje horizontal, modelo DF Aera L-PS "SIBER", caudal máximo 300 m³/h, recuperación de calor de hasta el 90%, de 760x620x240 mm, con caja de polipropileno expandido, bloque intercambiador de calor de poliestireno, 4 embocaduras de 125 mm de diámetro, dos filtros G4 de cassette con eficacia del 85%, situados en los flujos de aire nuevo y de aire extraído, y terminal para evacuación de condensados. Incluso elementos de fijación.
Incluye: Replanteo. Colocación y fijación del recuperador de calor. Conexión a la red de desagüe. Conexionado de los conductos. Comprobación de su correcto funcionamiento.
Criterio de medición de proyecto: Número de unidades previstas, según documentación gráfica de Proyecto.
Criterio de medición de obra: Se medirá el número de unidades realmente ejecutadas según especificaciones de Proyecto.

| Código | Ud | Descripción | Rendimiento | Precio | Importe |
|---|---|---|---|---|---|
| mt20svi600d | Ud | Recuperador de calor estático, de baja silueta, montaje horizontal, modelo DF Aera L-PS "SIBER", caudal máximo 300 m³/h, recuperación de calor de hasta el 90%, de 760x620x240 mm, con caja de polipropileno expandido, bloque intercambiador de calor de poliestireno, 4 embocaduras de 125 mm de diámetro, dos filtros G4 de cassette con eficacia del 85%, situados en los flujos de aire nuevo y de aire extraído, y terminal para evacuación de condensados, para instalación en falso techo, con elementos de fijación. (material) | 1.000 | 1020.41 | 1020.41 |
| mo011 | h | Oficial 1ª montador. (mano de obra) | 0.269 | 18.13 | 4.88 |
| mo080 | h | Ayudante montador. (mano de obra) | 0.269 | 16.43 | 4.42 |
| % | % | Costes directos complementarios | 2 % | 1029.71 | 20.59 |
|  |  | Costes directos |  |  | 1050.30 |
