# Ventilador helicocentrífugo

- Propiedad del archivo: CYPE INGENIEROS, S.A.
- Formato: FIEBDC-3/2002
- Divisa: EUR
- Costes indirectos: 3.00 %
- IVA: 21.00 %

**IVM040** Ud Ventilador helicocentrífugo, modelo AXC 100 A "SIBER", de velocidad variable, potencia máxima de 70 W, caudal máximo de 195 m³/h, de 98 mm de diámetro y 215 mm de longitud, nivel de presión sonora de 40 dBA, para conductos de 100 mm de diámetro, formado por cuerpo y hélice de chapa de acero acabado con pintura epoxi, caja de bornes y motor para alimentación monofásica a 230 V y 50 Hz de frecuencia.
Ventilador helicocentrífugo, modelo AXC 100 A "SIBER", de velocidad variable, potencia máxima de 70 W, caudal máximo de 195 m³/h, de 98 mm de diámetro y 215 mm de longitud, nivel de presión sonora de 40 dBA, para conductos de 100 mm de diámetro, formado por cuerpo y hélice de chapa de acero acabado con pintura epoxi, caja de bornes y motor para alimentación monofásica a 230 V y 50 Hz de frecuencia.
Incluye: Replanteo. Colocación. Conexionado y comprobación de su correcto funcionamiento.
Criterio de medición de proyecto: Número de unidades previstas, según documentación gráfica de Proyecto.
Criterio de medición de obra: Se medirá el número de unidades realmente ejecutadas según especificaciones de Proyecto.

| Código | Ud | Descripción | Rendimiento | Precio | Importe |
|---|---|---|---|---|---|
| mt42vei030p | Ud | Ventilador helicocentrífugo, modelo AXC 100 A "SIBER", de velocidad variable, potencia máxima de 70 W, caudal máximo de 195 m³/h, de 98 mm de diámetro y 215 mm de longitud, nivel de presión sonora de 40 dBA, para conductos de 100 mm de diámetro, formado por cuerpo y hélice de chapa de acero acabado con pintura epoxi, caja de bornes y motor para alimentación monofásica a 230 V y 50 Hz de frecuencia. (material) | 1.000 | 93.86 | 93.86 |
| mo005 | h | Oficial 1ª instalador de climatización. (mano de obra) | 0.162 | 18.13 | 2.94 |
| mo104 | h | Ayudante instalador de climatización. (mano de obra) | 0.162 | 16.40 | 2.66 |
| % | % | Costes directos complementarios | 2 % | 99.46 | 1.99 |
|  |  | Costes directos |  |  | 101.45 |
