# Sombrerete cónico contra la lluvia de chapa galvanizada, modelo CTC 125 "SIBER", para conducto de salida de 125 mm de diámetro exterior

- Propiedad del archivo: CYPE INGENIEROS, S.A.
- Formato: FIEBDC-3/2002
- Divisa: EUR
- Costes indirectos: 3.00 %
- IVA: 21.00 %

**IVM060** Ud Sombrerete cónico contra la lluvia de chapa galvanizada, modelo CTC 125 "SIBER", para conducto de salida de 125 mm de diámetro exterior.
Sombrerete cónico contra la lluvia de chapa galvanizada, modelo CTC 125 "SIBER", para conducto de salida de 125 mm de diámetro exterior.
Incluye: Replanteo. Colocación.
Criterio de medición de proyecto: Número de unidades previstas, según documentación gráfica de Proyecto.
Criterio de medición de obra: Se medirá el número de unidades realmente ejecutadas según especificaciones de Proyecto.

| Código | Ud | Descripción | Rendimiento | Precio | Importe |
|---|---|---|---|---|---|
| mt20cvi100ga | Ud | Sombrerete cónico contra la lluvia de chapa galvanizada, modelo CTC 125 "SIBER", para conducto de salida de 125 mm de diámetro exterior. (material) | 1.000 | 99.65 | 99.65 |
| mo020 | h | Oficial 1ª construcción. (mano de obra) | 0.167 | 17.54 | 2.93 |
| mo112 | h | Peón especializado construcción. (mano de obra) | 0.084 | 16.50 | 1.39 |
| % | % | Costes directos complementarios | 2 % | 103.97 | 2.08 |
|  |  | Costes directos |  |  | 106.05 |
