# Sombrerete de ABS, para conducto de salida de 125 mm de diámetro exterior, acabado liso, color marrón, con malla de protección, babero de plomo de 500x500 mm y cuello de conexión a conducto con junta

- Propiedad del archivo: CYPE INGENIEROS, S.A.
- Formato: FIEBDC-3/2002
- Divisa: EUR
- Costes indirectos: 3.00 %
- IVA: 21.00 %

**IVN040** Ud Sombrerete de ABS, para conducto de salida de 125 mm de diámetro exterior, acabado liso, color marrón, con malla de protección, babero de plomo de 500x500 mm y cuello de conexión a conducto con junta.
Sombrerete de ABS, para conducto de salida de 125 mm de diámetro exterior, acabado liso, color marrón, con malla de protección, babero de plomo de 500x500 mm y cuello de conexión a conducto con junta.
Incluye: Replanteo. Colocación.
Criterio de medición de proyecto: Número de unidades previstas, según documentación gráfica de Proyecto.
Criterio de medición de obra: Se medirá el número de unidades realmente ejecutadas según especificaciones de Proyecto.

| Código | Ud | Descripción | Rendimiento | Precio | Importe |
|---|---|---|---|---|---|
| mt20cvc120b | Ud | Sombrerete de ABS, para conducto de salida de 125 mm de diámetro exterior, acabado liso, color marrón, con malla de protección, babero de plomo de 500x500 mm y cuello de conexión a conducto con junta. (material) | 1.000 | 67.87 | 67.87 |
| mo020 | h | Oficial 1ª construcción. (mano de obra) | 0.162 | 17.54 | 2.84 |
| mo112 | h | Peón especializado construcción. (mano de obra) | 0.081 | 16.50 | 1.34 |
| % | % | Costes directos complementarios | 2 % | 72.05 | 1.44 |
|  |  | Costes directos |  |  | 73.49 |
