# Conducto de ventilación

- Propiedad del archivo: CYPE INGENIEROS, S.A.
- Formato: FIEBDC-3/2002
- Divisa: EUR
- Costes indirectos: 3.00 %
- IVA: 21.00 %

**IVV298** m Conducto de ventilación, formado por tubo flexible de PVC y cable de acero en espiral, modelo 0688/3 "SIBER", de 102 mm de diámetro. Incluso material auxiliar para montaje y sujeción a la obra, accesorios y piezas especiales.
Conducto de ventilación, formado por tubo flexible de PVC y cable de acero en espiral, modelo 0688/3 "SIBER", de 102 mm de diámetro. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt20fpi410d | Ud | Material auxiliar para montaje y sujeción a la obra de los conductos flexibles de PVC, "SIBER", de 102 mm de diámetro. (material) | 1.000 | 0.22 | 0.22 |
| mt20fpi010lc | m | Tubo flexible de PVC y cable de acero en espiral, modelo 0688/3 "SIBER", de 102 mm de diámetro, suministrado en tramos de 3 m, con el precio incrementado el 10% en concepto de accesorios y piezas especiales. (material) | 1.000 | 5.63 | 5.63 |
| mo011 | h | Oficial 1ª montador. (mano de obra) | 0.091 | 18.13 | 1.65 |
| mo080 | h | Ayudante montador. (mano de obra) | 0.045 | 16.43 | 0.74 |
| % | % | Costes directos complementarios | 2 % | 8.24 | 0.16 |
|  |  | Costes directos |  |  | 8.40 |
